# Muster-Leistungsbeschreibung
Leistungsbeschreibung (GAEB 90, DA81)
Währung: EUR

## W4-E Abdichtung in und unter Wänden (Be
Datum: 11.09.25

### Titel 00001 Vorbemerkungen

*Hinweis*
Hinweise zurMuster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

*Hinweis*
Hinweise MDS gemäß DIN 18533 (Betofix OS
5b)

Remmers Betofix OS 5b erfüllt die Anforderungen an
rissüberbrückende, mineralische Dichtungsschlämmen
(MDS) gemäß den Prüfgrundsätzen (PG-MDS und
PG-FBB).

Das Produkt ist als Abdichtung für die
Wassereinwirkungsklasse W1-E
?Bodenfeuchte und nicht drückendes Wasser bei
Bodenplatten und erdberührten Wänden" auf
Betonuntergründen
und
Wassereinwirkungsklasse W4-E
?Spritzwasser und Bodenfeuchte am Wandsockel
sowie Kapillarwasser in und unter Wänden"
normkonform einsetzbar.

Das Produkt ist als Abdichtung für die
Wassereinwirkklasse W1-E
?Bodenfeuchte und nicht drückendes Wasser bei
Bodenplatten und erdberührten Wänden" auf Mauerwerk,
Wassereinwirkklasse W2.1-E
"von außen drückendes Wasser" sowie
Wassereinwirkklasse W3-E
"nicht drückendes Wasser auf erdüberschütteten
Deckenflächen"
gemäß VOB Vergabe- und Vertragsordnung für
Bauleistungen- Teil C: Allgemeine Technische
Vertragsbedingungenfür Bauleistungen (ATV) ?
DIN 18336 ?Abdichtungsarbeiten? gesondert zu
vereinbaren.

### Titel 00002 Abdichtung in und unter Wänden (W4-E)

**00002.0001 Abzudichtende Flächen reinigen**
Reinigen der abzudichtenden,
mineralischen Flächen.
Zementleim, Staub, Mörtelreste und Grate
sind durch einen mechanischen Abtrag
wie schleifen, strahlen oder fräsen zu entfernen.
Es ist ein staubfreier und tragfähiger
Untergrund herzustellen.
Einheit: m2

**00002.0002 Fehlstellen > 5 mm mit schnellabbindenden Mörtel verschließen**
*** Bedarfsposition ohne GB
Offene Fugen sowie Fehlstellen,
Mörteltaschen oder Ausbrüche > 5 mm
mit dem mineralischen, schnell abbindenden,
wasserdichten Mörtel verschließen.

Gewähltes Produkt:
Remmers WP DKS rapid (basic) oder gleichwertig

Produkteigenschaften:
Spannungsarm und rissfrei erhärtend
Sehr gute Haftung zum Untergrund
Schnell abbindend
Hoher Sulfatwiderstand und niedrig wirksamer
Alkaligehalt (SR/NA)

Produktkenndaten:
Schichtdicke Einlagig < 50 mm
Wasseranspruch 10 - 14 % entspricht 2,5 - 3,5 l/25 kg
Wasseraufnahmekoeffizient w24 < 0,1 kg/(m h )
Druckfestigkeit 24 h: > 15 N/mm², 28 d: ca. 30 N/mm²
Erstarrungsbeginn (20 °C) Nach ca. 15 Minuten
Erstarrungsende (20 °C) Nach ca. 20 Minuten
Frischmörtelrohdichte Ca. 1,9 kg/l
Haftzugfestigkeit Gespachtelt: > 2 N/mm²
Geschlämmt: > 1,5 N/mm²
Konsistenz Steif-plastisch bis spachtelfähig

Verbrauch:
Ca. 1,7 kg/m²/mm Schichtdicke
Remmers WP DKS rapid (basic) <0423>
Einheit: St

**00002.0003 Kontaktschicht / Kratzspachtelung mit rissüberbrückender MDS (Betofix OS 5b)**
Kontaktschicht herstellen und Lunker, Poren,
Putzrillen oder Fehlstellen < 5 mm
auf mineralischen Untergründen mittels einer
Kratzspachtelung aus einer rissüberbrückenden,
mineralischen Dichtungsschlämme (MDS),
verschließen und egalisieren.

Kratzspachtelung vollständig durchtrocknen lassen.

Gewähltes Produkt:
Remmers Betofix OS 5b oder gleichwertig

Produkteigenschaften:
Frost- und Tauwechselbeständig
Kunststoffmodifiziert
Mehr als 3 mm geprüfte Rissüberbrückung (gemäß DIN
EN 14891)
Kälteelastisch bis -20 °C (B2)
Regenfest nach 2 Stunden
Brandverhalten Klasse E
Maschinell verarbeitbar
Geprüft radondicht

Produktkenndaten:
Regenfestigkeit nach 2 Stunden
Mindestschichtdicke Trocken:
2 mm als OS 5b/OS DI (2-laigig)
2 mm als MDS (2-lagig)
Nass:
2,3 mm als OS 5b/OS DI (2-lagig)
2,3 mm als MDS (2-lagig)
Rissüberbrückung > 3 mm
Rissüberbrückungsklasse B2 (-20°) im OS 5b-System
R1-E nach DIN 18533-1
R1-B nach DIN 18535-1
Wassereinwirkungsklassen W1-E, W2.1-E, W3-E, W4-E
nach DIN 18533-1
W1-B nach DIN 18535-1
Durchtrocknungszeit Ca. 1 d (20 °C, 65 % rel. F.)
Brandverhalten Klasse E
Frischmörtelrohdichte Ca. 1,45 kg/dm³
Haftzugfestigkeit > 1,0 N/mm²
(auch auf geschliffenen Untergründen)

Verbrauch:
Abhängig vom Untergrund,
als Kratzspachtelung ca. 0,5 kg/m²
Remmers Betofix OS 5b <1113>
Einheit: m2

**00002.0004 Abdichtung in und unter Wänden mit MDS, W4-E (Betofix OS 5b)**
Abdichtung gemäß der Wassereinwirkungsklasse W4-E
"Spritzwasser am Wandsockel sowie Kapillarwasser
in und unter erdberührten Wänden"
aus einer rissüberbrückenden, mineralischen
Dichtungsschlämme (MDS, geprüft nach PG-MDS und
PG-FBB),
herstellen.

Mindesttrockenschichtdicke > 2 mm.

Gewähltes Produkt:
Remmers Betofix OS 5b oder gleichwertig

Produkteigenschaften:
Frost- und Tauwechselbeständig
Kunststoffmodifiziert
Mehr als 3 mm geprüfte Rissüberbrückung (gemäß DIN
EN 14891)
Kälteelastisch bis -20 °C (B2)
Regenfest nach 2 Stunden
Brandverhalten Klasse E
Maschinell verarbeitbar
Geprüft radondicht

Produktkenndaten:
Regenfestigkeit nach 2 Stunden
Mindestschichtdicke Trocken:
2 mm als OS 5b/OS DI (2-laigig)
2 mm als MDS (2-lagig)
Nass:
2,3 mm als OS 5b/OS DI (2-lagig)
2,3 mm als MDS (2-lagig)
Rissüberbrückung > 3 mm
Rissüberbrückungsklasse B2 (-20°) im OS 5b-System
R1-E nach DIN 18533-1
R1-B nach DIN 18535-1
Wassereinwirkungsklassen W1-E, W2.1-E, W3-E, W4-E
nach DIN 18533-1
W1-B nach DIN 18535-1
Durchtrocknungszeit Ca. 1 d (20 °C, 65 % rel. F.)
Brandverhalten Klasse E
Frischmörtelrohdichte Ca. 1,45 kg/dm³
Haftzugfestigkeit > 1,0 N/mm²
(auch auf geschliffenen Untergründen)

Verbrauch:
Ca. 3,4 kg/m² bei 2 mm Trockenschichtdicke
Remmers Betofix OS 5b <1113>
Einheit: m2

**00002.0005 Aufgehendes Mauerwerk aufmauern**
Aufgehendes Mauerwerk nach
ausreichender Trocknung der Abdichtung
aufmauern.
Einheit: m2
